# Bóveda estructural de cañón

- Propiedad del archivo: CYPE INGENIEROS, S.A.
- Formato: FIEBDC-3/2002
- Divisa: EUR
- Costes indirectos: 3.00 %
- IVA: 21.00 %

## E Estructuras

### EF Fábrica

#### EFE Bóvedas

**EFE020** m² Bóveda estructural de cañón, de directriz recta, realizada con fábrica de 1/2 pie de ladrillo cerámico cara vista perforado A8, modelo Terracota A8 "PALAUTEC", acabado liso, 23,8x11,3x5,2 cm, recibido con mortero de cemento industrial, color gris, M-5, suministrado a granel.
Formación de bóveda estructural de cañón, de directriz recta, realizada con fábrica de 1/2 pie de ladrillo cerámico cara vista perforado A8, modelo Terracota A8 "PALAUTEC", acabado liso, 23,8x11,3x5,2 cm, recibido con mortero de cemento industrial, color gris, M-5, suministrado a granel. Incluso p/p de replanteo, montaje y desmontaje de cimbras y apeos, humedecido de las piezas, mermas y roturas, rejuntado, ejecución de encuentros y piezas especiales.
Incluye: Replanteo y marcado del aparejo en la cimbra. Marcado en los muros del perímetro de la bóveda. Ejecución de la bóveda de fábrica. Limpieza final.
Criterio de medición de proyecto: Superficie medida por su intradós en verdadera magnitud, según documentación gráfica de Proyecto, incluyendo las partes que se introducen en las rozas, remates de base y coronación si los hubiera.
Criterio de medición de obra: Se medirá, en verdadera magnitud, por el intradós, la superficie realmente ejecutada según especificaciones de Proyecto, incluyendo las partes que se introducen en las rozas y los remates de base y coronación, si los hubiera.

| Código | Ud | Descripción | Rendimiento | Precio | Importe |
|---|---|---|---|---|---|
| mt05plt010tDc | Ud | Ladrillo cerámico cara vista perforado A8, modelo Terracota A8 "PALAUTEC", acabado liso, 23,8x11,3x5,2 cm, según UNE-EN 771-1. (material) | 66.988 | 0.23 | 15.41 |
| mt08aaa010a | m³ | Agua. (material) | 0.008 | 1.50 | 0.01 |
| mt09mif010cb | t | Mortero industrial para albañilería, de cemento, color gris, categoría M-5 (resistencia a compresión 5 N/mm²), suministrado a granel, según UNE-EN 998-2. (material) | 0.044 | 29.50 | 1.30 |
| mt08cim040c | m² | Cimbra de madera de pino, dimensionada para soportar una carga máxima de trabajo de 400 kg/m², para formación de bóveda estructural de cañón. (material) | 1.000 | 55.80 | 55.80 |
| mq06mms010 | h | Mezclador continuo con silo, para mortero industrial en seco, suministrado a granel. (maquinaria) | 0.167 | 1.73 | 0.29 |
| mo021 | h | Oficial 1ª construcción en trabajos de albañilería. (mano de obra) | 1.043 | 17.24 | 17.98 |
| mo078 | h | Ayudante construcción en trabajos de albañilería. (mano de obra) | 1.043 | 16.13 | 16.82 |
| mo114 | h | Peón ordinario construcción en trabajos de albañilería. (mano de obra) | 0.699 | 15.92 | 11.13 |
| mo017 | h | Oficial 1ª carpintero. (mano de obra) | 0.261 | 17.56 | 4.58 |
| mo058 | h | Ayudante carpintero. (mano de obra) | 0.261 | 16.25 | 4.24 |
| % | % | Costes directos complementarios | 2 % | 127.56 | 2.55 |
|  |  | Costes directos |  |  | 130.11 |
