# Arco estructural de medio punto

- Propiedad del archivo: CYPE INGENIEROS, S.A.
- Formato: FIEBDC-3/2002
- Divisa: EUR
- Costes indirectos: 3.00 %
- IVA: 21.00 %

## E Estructuras

### EF Fábrica

#### EFR Arcos

**EFR010** Ud Arco estructural de medio punto, con una cara vista, luz libre de 90 cm, flecha de 45 cm, espesor de 11,3 cm y ancho de 23,8 cm; realizado con ladrillo cerámico cara vista perforado A8, modelo Terracota A8 "PALAUTEC", acabado liso, 23,8x11,3x5,2 cm, recibido con mortero de cemento industrial, color gris, M-5, suministrado a granel.
Ejecución de arco estructural de medio punto, con una cara vista, de 90 cm de luz libre y 45 cm de flecha, 11,3 cm de espesor y 23,8 cm de ancho, realizado con ladrillo cerámico cara vista perforado A8, modelo Terracota A8 "PALAUTEC", acabado liso, 23,8x11,3x5,2 cm, recibido con mortero de cemento industrial, color gris, M-5, suministrado a granel. Incluso p/p de montaje y desmontaje de cimbras y apeos, mermas y roturas, rejuntado, ejecución de encuentros y piezas especiales.
Incluye: Colocación de cimbras y apeos. Replanteo de los ladrillos. Marcado del perímetro. Colocación de los ladrillos. Limpieza del paramento. Retirada de cimbras y apeos. Retundido, refino y rejuntado del arco. Repaso del intradós.
Criterio de medición de proyecto: Número de unidades previstas, según documentación gráfica de Proyecto.
Criterio de medición de obra: Se medirá el número de unidades realmente ejecutadas según especificaciones de Proyecto.

| Código | Ud | Descripción | Rendimiento | Precio | Importe |
|---|---|---|---|---|---|
| mt05plt010tDc | Ud | Ladrillo cerámico cara vista perforado A8, modelo Terracota A8 "PALAUTEC", acabado liso, 23,8x11,3x5,2 cm, según UNE-EN 771-1. (material) | 23.000 | 0.23 | 5.29 |
| mt08aaa010a | m³ | Agua. (material) | 0.004 | 1.50 | 0.01 |
| mt09mif010cb | t | Mortero industrial para albañilería, de cemento, color gris, categoría M-5 (resistencia a compresión 5 N/mm²), suministrado a granel, según UNE-EN 998-2. (material) | 0.009 | 29.50 | 0.27 |
| mt08cim010a | m² | Cimbra de madera de pino, dimensionada para soportar una carga máxima de trabajo de 200 kg/m², para formación de arco estructural de medio punto. (material) | 0.336 | 51.00 | 17.14 |
| mq06mms010 | h | Mezclador continuo con silo, para mortero industrial en seco, suministrado a granel. (maquinaria) | 0.034 | 1.73 | 0.06 |
| mo021 | h | Oficial 1ª construcción en trabajos de albañilería. (mano de obra) | 1.141 | 17.24 | 19.67 |
| mo114 | h | Peón ordinario construcción en trabajos de albañilería. (mano de obra) | 0.580 | 15.92 | 9.23 |
| mo017 | h | Oficial 1ª carpintero. (mano de obra) | 0.285 | 17.56 | 5.00 |
| mo058 | h | Ayudante carpintero. (mano de obra) | 0.143 | 16.25 | 2.32 |
| % | % | Costes directos complementarios | 2 % | 58.99 | 1.18 |
|  |  | Costes directos |  |  | 60.17 |
