# Pilar de fábrica de 1 pie x 1 pie

- Propiedad del archivo: CYPE INGENIEROS, S.A.
- Formato: FIEBDC-3/2002
- Divisa: EUR
- Costes indirectos: 3.00 %
- IVA: 21.00 %

## E Estructuras

### EF Fábrica

#### EFP Pilares

**EFP010** m Pilar de fábrica de 1 pie x 1 pie, de ladrillo cerámico cara vista perforado A8, modelo Terracota A8 "PALAUTEC", acabado liso, 23,8x11,3x5,2 cm, con junta de 1 cm, recibida con mortero de cemento industrial, color gris, M-5, suministrado a granel.
Ejecución de pilar de fábrica de 1 pie x 1 pie, de ladrillo cerámico cara vista perforado A8, modelo Terracota A8 "PALAUTEC", acabado liso, 23,8x11,3x5,2 cm, con junta de 1 cm, recibida con mortero de cemento industrial, color gris, M-5, suministrado a granel. Incluso p/p de enjarjes y mermas y roturas.
Incluye: Limpieza y preparación de la superficie de apoyo. Replanteo de los ejes del pilar y marcado del perímetro. Colocación y aplomado de miras de referencia. Tendido de hilos entre miras. Colocación de plomos fijos en las aristas. Colocación de las piezas por hiladas a nivel. Repaso de juntas y limpieza.
Criterio de medición de proyecto: Longitud medida a ejes, según documentación gráfica de Proyecto.
Criterio de medición de obra: Se medirá, a ejes, la longitud realmente ejecutada según especificaciones de Proyecto.

| Código | Ud | Descripción | Rendimiento | Precio | Importe |
|---|---|---|---|---|---|
| mt05plt010tDc | Ud | Ladrillo cerámico cara vista perforado A8, modelo Terracota A8 "PALAUTEC", acabado liso, 23,8x11,3x5,2 cm, según UNE-EN 771-1. (material) | 36.000 | 0.23 | 8.28 |
| mt08aaa010a | m³ | Agua. (material) | 0.017 | 1.50 | 0.03 |
| mt09mif010cb | t | Mortero industrial para albañilería, de cemento, color gris, categoría M-5 (resistencia a compresión 5 N/mm²), suministrado a granel, según UNE-EN 998-2. (material) | 0.093 | 29.50 | 2.74 |
| mq06mms010 | h | Mezclador continuo con silo, para mortero industrial en seco, suministrado a granel. (maquinaria) | 0.402 | 1.73 | 0.70 |
| mo021 | h | Oficial 1ª construcción en trabajos de albañilería. (mano de obra) | 1.044 | 17.24 | 18.00 |
| mo078 | h | Ayudante construcción en trabajos de albañilería. (mano de obra) | 1.166 | 16.13 | 18.81 |
| mo114 | h | Peón ordinario construcción en trabajos de albañilería. (mano de obra) | 0.118 | 15.92 | 1.88 |
| % | % | Costes directos complementarios | 2 % | 50.44 | 1.01 |
|  |  | Costes directos |  |  | 51.45 |
