# Reparación de elemento estructural de fábrica 1/2 pie de ladrillo cerámico

- Propiedad del archivo: CYPE INGENIEROS, S.A.
- Formato: FIEBDC-3/2002
- Divisa: EUR
- Costes indirectos: 3.00 %
- IVA: 21.00 %

## E Estructuras

### EF Fábrica

#### EFY Reparaciones

**EFY025** m³ Reparación de elemento estructural de fábrica 1/2 pie de ladrillo cerámico, mediante la sustitución de piezas deterioradas por ladrillo cerámico cara vista perforado A8, modelo Terracota A8 "PALAUTEC", acabado liso, 23,8x11,3x5,2 cm, recibido con mortero de cemento industrial, color gris, M-5, suministrado a granel, realizada por bataches o en paños de dimensiones reducidas.
Reparación de elemento estructural de fábrica 1/2 pie de ladrillo cerámico, mediante la sustitución de piezas deterioradas por ladrillo cerámico cara vista perforado A8, modelo Terracota A8 "PALAUTEC", acabado liso, 23,8x11,3x5,2 cm, recibido con mortero de cemento industrial, color gris, M-5, suministrado a granel, realizada por bataches o en paños de dimensiones reducidas. Incluso p/p de limpieza y preparación de la zona a tratar, repicado y saneado de las partes inestables de la fábrica, apeo de los elementos que lo precisen, preparación del espacio necesario para colocar las piezas de nuevo, humectación del paramento y las piezas, colocación y rejuntado de las piezas, limpieza final, acopio, retirada y carga manual de escombros sobre camión o contenedor.
Incluye: Limpieza y preparación de la zona a tratar. Repicado y saneado en elementos inestables. Apeo de los elementos que lo precisen. Humectación del paramento y los ladrillos. Colocación de los ladrillos por hiladas a nivel. Rejuntado. Retirada y acopio de escombros. Carga manual de escombros sobre camión o contenedor.
Criterio de medición de proyecto: Volumen medido según documentación gráfica de Proyecto.
Criterio de medición de obra: Se medirá el volumen realmente ejecutado según especificaciones de Proyecto.

| Código | Ud | Descripción | Rendimiento | Precio | Importe |
|---|---|---|---|---|---|
| mt05plt010tDc | Ud | Ladrillo cerámico cara vista perforado A8, modelo Terracota A8 "PALAUTEC", acabado liso, 23,8x11,3x5,2 cm, según UNE-EN 771-1. (material) | 575.544 | 0.23 | 132.38 |
| mt08aaa010a | m³ | Agua. (material) | 0.066 | 1.50 | 0.10 |
| mt09mif010cb | t | Mortero industrial para albañilería, de cemento, color gris, categoría M-5 (resistencia a compresión 5 N/mm²), suministrado a granel, según UNE-EN 998-2. (material) | 0.367 | 29.50 | 10.83 |
| mq06mms010 | h | Mezclador continuo con silo, para mortero industrial en seco, suministrado a granel. (maquinaria) | 1.592 | 1.73 | 2.75 |
| mo020 | h | Oficial 1ª construcción. (mano de obra) | 11.971 | 17.24 | 206.38 |
| mo113 | h | Peón ordinario construcción. (mano de obra) | 7.653 | 15.92 | 121.84 |
| % | % | Costes directos complementarios | 2 % | 474.28 | 9.49 |
|  |  | Costes directos |  |  | 483.77 |
